# Brücke Holunderstraße
Angebotsaufforderung (GAEB 90, DA83)
Währung: EUR
Auftraggeber: Stadt Mülheim an der Ruhr, Amt 66-4

## LV Stützenerneuerung
Datum: 07.05.21

### 1 Titel 1 - Baustelleneinrichtung, Verkehrssicherung

**1.1 Baustelleneinrichtung und Räumung**
Baustelleneinrichtung und Räumung

Für das Einrichten und Räumen der Baustelle, den An-
und Abtransport aller erforderlichen Baubuden,
Lagerschuppen, Geräte, Maschinen, Werkzeuge,
Hilfsabstützungen, Schutzgeländer, Schutzeinrichtungen,
Hebeeinrichtungen, Betriebsmittel, Schutzfolien, Planen
und dergl., sowie deren Umsetzung je nach
Baufortschritt. Versorgung der Baustelle mit Strom und
Wasser einschließlich der Zuleitung von der nächsten
Anschlussstelle, Strom- und Wasserkosten und
Zählermieten, sowie Einrichtung einer ordnungsgemäßen
Entwässerung.
Kosten für Beleuchtung, für Lagerplätze, evtl.
Platzmieten, Entschädigungen von Flurschäden, Kosten
der Unfallverhütung und Bewachung der Baustelle sind in
diese Pos. einzurechnen.
Die in Anspruch genommenen Flächen sind nach Beendigung
der Arbeiten in einen ordnungsgemäßen Zustand zu
bringen. Entstandene Schäden sind zu beseitigen.
Die Baustellenflächen liegen an einem Wasserschutz- und
Naturschutzgebiet. Alle im Baustellenbereich
einzusetzenden Geräte und Maschinen sind vor dem
erstmaligen Einsatz und während der gesamten
Einsatzdauer täglich auf Öl- und Treibstoffverluste zu
prüfen. Verunreinigungen sind sofort durch geeignete
Maßnahmen ordnungsgemäß zu beseitigen.
Wassergefährdende Baustoffe sowie Betriebs- und
Hilfsstoffe sind so zu lagern, dass keine
Verunreinigung des Untergrundes auftreten kann. Die
zusätzliche Lagerung von gefährdenden Stoffen ist
untersagt. Auf der Baustelle sind als Vorsorgemaßnahme
ausreichend Ölbindemittel, Kunststoffplanen und
abdeckbare Container bereitzuhalten, um wider erwarten
ausgetretene gefährdende Stoffe aufnehmen und entsorgen
zu können.
Baustelleneinrichtungsflächen: Siehe Anlage 2 und 3.

Einschließlich aller Materialien und Nebenarbeiten.
Menge: 1,000 psch

**1.2 Vorhaltung Baustelleneinrichtung**
Vorhaltung Baustelleneinrichtung

Vorhaltung der Baustelleneinrichtung der Pos. 1.1
(abgerechnet werden die tatsächlichen Tage auf der
Baustelle).
Beginn der Vorhaltezeit mit Abschluss der
Baustelleneinrichtung gem. Pos 1.1.
Menge: 35,000 d

**1.3 Verkehrssicherung**
Verkehrssicherung

Einrichtungen zur Verkehrssicherung und
Verkehrsregelung  nach StVO bei Bauarbeiten im Bereich
des IV und Fußgängerverkehrs (insb. die Umleitung des
Radweges) unter Aufrechterhaltung des Verkehrs gemäß
ZTV-SA 97 und RSA aufbauen, ständig unterhalten und
betreiben, entsprechend dem Bauablauf umsetzen, ändern
und abbauen. Ausführung nach vom AN erstellten und von
der zuständigen Behörde (Ordnungsamt der Stadt MH)
genehmigten Verkehrszeichenplänen, einschließlich
Herstellung und Fortschreibung der Verkehrszeichenpläne
entsprechend dem Baufortschritt.
Einzurechnen sind u. a. Absperr- und Leitvorrichtungen,
Verkehrsschilder, Umleitungsbeschilderungen,
elektrische Warnleuchten und provisorische
Fahrbahnmarkierung in gelber Farbe sowie die
Überwachung der Verkehrssicherungsmaßnahmen auch
während der arbeitsfreien Zeit. Alle Kosten und
Gebühren für die verkehrsrechtliche Anordnung sind
dieser Position einzurechnen.

Einschließlich aller Materialien und Nebenarbeiten.
Menge: 1,000 psch

**1.4 Vorhaltung, Kontrolle und Wartung der Verkehrssicherung**
Vorhaltung, Kontrolle und Wartung der Verkehrssicherung

Absperr- u. Leitvorrichtungen, Verkehrsschilder und
Beleuchtungen der Pos. 1.3 gem. ZTV-SA vorhalten,
kontrollieren und warten.

Einschließlich aller Materialien und Nebenarbeiten.
Menge: 35,000 d

**1.5 Arbeitsgerüste und Schutzeinrichtungen**
Arbeitsgerüste und Schutzeinrichtungen

Lieferung, Aufbau und Abbau und ggf. Umsetzung der für
den Neubau der Stützen erforderlichen mobilen und
stationären Stand- und/oder Hängegerüste, Leitern,
Treppen, Fangnetze nach den Vorschriften der BGV / UVV
und n. DIN 4420, DIN EN 12810, DIN EN 12811-1, DIN EN
12812.
Unter anderem sind geeignete persönliche
Schutzausrüstungen entsprechend dem Stand der Technik
und nach BGR 193 "Benutzung von Kopfschutz" und BGR 198
"Benutzung von persönlichen Schutzausrüstungen gegen
Absturz" vorzuhalten und anzuwenden.

Die Gründung erfolgt auf dem unbefestigten Gelände.
Erforderliche Lastverteilungsmaßnahmen (z. B. Bohlen,
Bretter, Gerüstpratzen, höhenverstellbare
Stützenfußpkt. etc.) im Bereich der Gerüstfußpunkte
sind mit in diese Position einzurechnen. Auch eine
Umsetzung des Gerüstes bei mehreren Bauabschnitten ist
hier zu berücksichtigen.

Gerüsttragfähigkeit:  mind. 2,0 kN/m², hierbei sind die
Lasten entsprechend dem Bauablauf zu berücksichtigen.

Angrenzende und überbaute Bauteile
(Versorgungsleitungen in Abstimmung mit den
Leitungseigentümern) sind bei allen Arbeiten durch
ausreichende Schutzmaßnahmen vor Beschädigung und
Verunreinigung zu schützen.

Einschließlich dem Abbau und Abtransport der
Arbeitsgerüste, Schutzeinrichtungen und Einhausungen
nach Beendigung der Arbeiten, sowie  aller Materialien
und Nebenarbeiten.
Menge: 1,000 psch

**1.6 Technische Bearbeitung**
Technische Bearbeitung

Technische Bearbeitung für das Anfertigen und Liefern
aller für den Bau der
Stützenerneuerung notwendigen statischen Unterlagen und
Pläne auch für Demontage - und Montagezustände.
Die Position beinhaltet sämtliche für die Bauausführung
erforderlichen Unterlagen:
- vermessungstechnischen Überprüfung der vorhandene
  Bestandsunterlagen (Lage, Höhe) mit entsprechenden
örtlichen
  Aufmaßen, auch zur Entwurfsüberprüfung,
- statische Berechnungen,
- konstruktive Bearbeitungen der
Ausführungszeichnungen,
- Höhenpläne,
- sowie jeweils den Nachweis von Demontage-, Montage-
und
  Bauzuständen,
- die gesamte Konstruktion ist korrosionsschutzgerecht
zu
  planen und zu fertigen,

Die Planungen sind auf die örtlichen Gegebenheiten
abzustimmen, d.h., dass alle Höhen, Breiten, Längs- und
Quergefälle des Neubaus auf den Bestand abzustimmen
sind.
Zu liefern sind Übersichts-, Ausführungs-, Werkstatt-
und Detailpläne. Die statischen Berechnungen sind
rechtzeitig vor dem jeweiligen Baubeginn zur Prüfung
einzureichen. Sie werden durch den vom AG beauftragten
Prüfingenieur auf Kosten des AG geprüft.
Anzahl der Ausfertigungen: fünffach in Papier
Es darf nur nach genehmigten und geprüften
Ausführungsplänen gearbeitet
werden.
Die aus den Ausführungszeichnungen zu entwickelden
Bestandspläne sind dem AG nach Abschluß der Bauarbeiten
2- fach in Papier und digital in PDF-Format und
DXF-Format zu übergeben.
Menge: 1,000 psch

### 2 Titel 2 - Erneuerung der Stützen

**2.1 Hilfsunterstützung einbauen,vorhalten und rückbauen**
Hilfsunterstützung einbauen, vorhalten und rückbauen

Die Wahl der Unterstützungskonstruktion im Bauzustand
sind vom AN zu planen und auszuführen und mit dem
Prüfingenieur auf eigen Kosten abzustimmen. Die
Hilfsunterstützung des Überbaues erfolgt kraftschlüssig
und ist durch den AN eigenverantwortlich festzulegen,
herzustellen, montieren und demontieren. Die Gründung
für die Hilfsunterstützung ist in diese Position mit
einzurechnen.

Anzahl: 4 Stück, Achse 2-4, Höhe von 2,80 bis 4,50
Meter, siehe Anlage 5 Bestandsübersichtsplan.

Einschließlich aller Materialien und Nebenarbeiten,
sowie die erforderlichen Geräte, Hubgerätschaften,
Krane, Seil-, Hebe- und Flaschenzug, Gerüste, usw..
Menge: 4,000 St

**2.2 Vorhandenen Stützenkonstruktion ausbauen, Entsorgen**
Vorhandene Stützenkonstruktion ausbauen, entsorgen

Demontage der vorhandene Joche.
Anzahl: 4 Stück, Abmessungen, Geometrie siehe Pläne
Bestand.
Die Notunterstützung in der Achse 3 (siehe Anlage 8)
ist zurück zubauen und seitlich lagern.
Verstärkungsträger (3,92x0,3x0,10 insgesamt 6 Stück,
siehe Anlage 6) ausbauen und seitlich lagern. Zu dieser
Position gehören u. a. die Auflagerhölzer,
Ausgleichskeile, sowie alle Verbindungs- und
Befestigungsteile. Die vorhandenen
Ankerplattenkonstruktion auf den Stützfundamenten und
Widerlagern werden bis OK Beton abgetrennt.
Bauteile lösen, laden und einer Wiederverwertung nach
Kreislaufwirtschaftsgesetz zuführen. Alle anderen
Reststoffe sind nachweislich zu entsorgen.
Siehe Anlagen 6 und 8.

Abfallschlüssel: EAK Schlüsselnummer 170201
Abfallschlüssel: EAK Schlüsselnummer 170405

Einschließlich aller Materialien und Nebenarbeiten,
sowie die erforderlichen Geräte, Hubgerätschaften,
Krane, Seil-, Hebe- und Flaschenzug, Gerüste,
Entsorgungscontainer usw..
Menge: 1,000 psch

**2.3 Stützen aus Stahlkonstruktion herstellen, liefern und einbauen**
Stützen aus Stahlkonstruktion herstellen, liefern und
einbauen

Stahlkonstruktionen nach ZTV-ING Teil 4 Stahlbauten,
Abschnitt 1 und 3, gemäß den statischen Erfordernissen,
Ausführungs- und Werkstattzeichnungen herstellen,
liefern und montieren.
Die Position beinhaltet alle Stützen, Laschen, Steifen,
Anschlüsse, Auflagerträger, Verbände, Kleinteile und
Verbindungsmittel, Elastomerlager.

Für tragende Bauteile gemäß ZTV-ING Teil 4 sind dem
Auftraggeber die Abnahmeprüfzeugnisse 3.2 nach DIN EN
10204 vor Beginn der Fertigung vorzulegen. Für
sekundäre Konstruktionselemente sind die Prüfzeugnisse
gemäß DIN EN 1090-2 zu übergeben.

Auch eine Vorbereitung der Bestandsbauteile zum
Anschluss der neuen Bauteile einschließlich
Nachbeschichtung des Bestandes auf der Baustelle gemäß
 ZTV-ING Teil 4, Abschnitt 3, Anhang A, Bauteilnummer
1.3.1. b.

Zinküberzug und Beschichtung:

Stahlkonstruktionen mit Korrosionsschutz auf der Basis
der Feuerverzinkung gemäß DIN EN ISO 1461 ausführen.
Aufbau des Korrosionsschutzes:
1 Feuerverzinkung (Zinkschichtdicke gemäß DIN EN ISO
1461)
1 EP-Zwischenschichtung 80 µm
1 EP-Zwischenschichtung 80 µm
1 PUR-Deckbeschichtung 80 µm (RAL 8007, Rehbraun)

Zugehörige System in Anlehnung  ZTV-ING, Teil 4,
Abschnitt 3, Tabelle 4.3.2, Bauteilnummer 5.4.3 a)

Die gesamte Konstruktion ist korrosionsschutzgerecht zu
konstruieren und zu
fertigen. Oberflächenvorbereitung des Zinküberzuges vor
dem Farbbeschichten:
Sweep-Strahlen gemäß DIN EN ISO 12944-4. Alle
Verbindungsmittel
(Schrauben, Muttern usw.) feuerverzinkt gemäß DIN EN
ISO 10684 mit zuvor
beschriebenem System zusätzlich beschichtet.

Vor der Ausführung der Montagearbeiten vor Ort ist eine
Werksbescheinigung der Feuerverzinkung nach DIN EN ISO
1461 vorzulegen. Auch die Prüfberichte der
Trockenschichtdickenmessung sind mit der
Werksbescheinigung einzureichen.

Transport- und Montageschäden sowie Schraubverbindungen
sind vor Ort fachgerecht nachzuarbeiten.

Einschließlich aller Materialien und Nebenarbeiten
sowie erforderlichen Geräte, Hubgerätschaften, Krane,
Seil-, Hebe- und Flaschenzug, Gerüste, Witterungsschutz
usw..
Menge: 2,500 t

### 3 Titel 3 - Sonstiges

*Hinweis*
Stundenlohnarbeiten

In den nachfolgend genannten Positionen
Stundenlohnarbeiten sind sämtliche Aufwendungen für
Einsatz, Betriebs- und Gerätevorhaltekosten und die
Kosten für das Bedienungspersonal enthalten.
Abgerechnet wird nach den tatsächlich geleisteten
Arbeits- bzw. Einsatzstunden.

Stundenlohnarbeiten dürfen nur auf Anordnung des
Auftraggebers durchgeführt werden. Nachweise über
Stundenlohnarbeiten sind spätestens am darauffolgenden
Arbeitstag der Bauleitung in zweifacher Ausfertigung
zur Anerkennung vorzulegen. Auf den Stundenlohnzettel
hat der Auftragnehmer die Leistungen der einzelnen
Arbeiter getrennt nach Berufsgruppen gesondert
aufzuführen.

Stellt sich bei der Rechnungsprüfung oder bei der
späteren Nachprüfung heraus, dass die im Stundenlohn
abgerechnete Leistung bereits zu anderen
Vertragsleistungen gehört, so werden die
Stundenlohnarbeiten nicht vergütet, auch wenn die
Stundenlohnzettel schriftlich anerkannt worden sind.

**3.1 Verrechnungssatz für Arbeitskraft, Bauvorarbeiter**
Verrechnungssatz für Arbeitskraft, Bauvorarbeiter

Stundenlohnarbeiten durch Arbeitskräfte auf Anordnung
des AG ausführen.
Angeboten wird für die jeweilige Arbeitskraft ein
Verrechnungssatz der sämtliche Aufwendungen enthält,
insbesondere den tatsächlichen Lohn mit den Zuschlägen
für Gemeinkosten, Sozialbeiträge, vermögenswirksame
Leistungen und dgl., sowie Lohn - bzw.
Gehaltsnebenkosten. Zuschläge für Nacht-, Sonntags- und
Feiertagsarbeit sind jedoch nicht eingerechnet.
Der Verrechnungssatz gilt unabhängig von der Zahl der
abgerechneten Stunden.
Arbeitskraft: Bauvorarbeiter
Menge: 5,000 h

**3.2 Verrechnungssatz für Arbeitskraft, Baufacharbeiter**
Verrechnungssatz für Arbeitskraft, Baufacharbeiter

Stundenlohnarbeiten durch Arbeitskräfte auf Anordnung
des AG ausführen, sonst wie Pos. 3.1.
Arbeitskraft: Baufacharbeiter
Menge: 5,000 h

**3.3 Verrechnungssatz für Arbeitskraft, Bauhelfer**
Verrechnungssatz für Arbeitskraft, Bauhelfer

Stundenlohnarbeiten durch Arbeitskräfte auf Anordnung
des AG ausführen, sonst wie Pos. 3.1.
Arbeitskraft: Bauhelfer
Menge: 5,000 h

**3.4 Verrechnungssatz, Ladegerät**
Verrechnungssatz, Ladegerät

Verrechnungssatz eines Ladegerätes einschl. Fahrer,
Betriebsstoffe,  sonst wie Position 3.1..
Menge: 5,000 h
